# Juego de piezas de repuesto, referencia 355640910 de Georg Fischer

- Propiedad del archivo: CONSTRUNARIO
- Formato: FIEBDC-3/2012
- Programa: Construnario Versión 3.51
- Fecha de los precios: 29/01/2024
- Divisa: EUR

**355640910** u Juego de piezas de repuesto, referencia 355640910 de Georg Fischer
Compuesto por: cono de válvula, muelle, junta tórica
