# Anillo roscado, referencia 350983801 de Georg Fischer. M6x10

- Propiedad del archivo: CONSTRUNARIO
- Formato: FIEBDC-3/2012
- Programa: Construnario VersiĆ³n 3.51
- Fecha de los precios: 29/01/2024
- Divisa: EUR

| Código | Ud | Descripción |
|---|---|---|
| 350983801 | u | Anillo roscado, referencia 350983801 de Georg Fischer. M6x10 |
