# Tapa de sellado JRG, referencia 350895064 de Georg Fischer. 5/4"x1/2"

- Propiedad del archivo: CONSTRUNARIO
- Formato: FIEBDC-3/2012
- Programa: Construnario Versión 3.51
- Fecha de los precios: 29/01/2024
- Divisa: EUR

**350895064** u Tapa de sellado JRG, referencia 350895064 de Georg Fischer. 5/4"x1/2"
Material: bronce Conexión: rosca hembra
