# Tubería JRG Sanipex MT, barras 5 metros, referencia 351640902 de Georg Fischer. d40x3.5

- Propiedad del archivo: CONSTRUNARIO
- Formato: FIEBDC-3/2012
- Programa: Construnario Versión 3.51
- Fecha de los precios: 29/01/2024
- Divisa: EUR

**351640902** m Tubería JRG Sanipex MT, barras 5 metros, referencia 351640902 de Georg Fischer. d40x3.5
Descripción: en barras Material: tubo multicapa PE-X/AL/PE-X
