# Tubería JRG Sanipex MT, bobinas, referencia 351620714 de Georg Fischer. d20x2.5/50m 10bar

- Propiedad del archivo: CONSTRUNARIO
- Formato: FIEBDC-3/2012
- Programa: Construnario Versión 3.51
- Fecha de los precios: 29/01/2024
- Divisa: EUR

**351620714** m Tubería JRG Sanipex MT, bobinas, referencia 351620714 de Georg Fischer. d20x2.5/50m 10bar
Descripción: en bobinas Material: tubo multicapa PE-X/AL/PE-X
