# Tubería JRG Sanipex MT ECO en bobinas, referencia 351632794 de Georg Fischer. d32x3.0/50m

- Propiedad del archivo: CONSTRUNARIO
- Formato: FIEBDC-3/2012
- Programa: Construnario Versión 3.51
- Fecha de los precios: 29/01/2024
- Divisa: EUR

**351632794** m Tubería JRG Sanipex MT ECO en bobinas, referencia 351632794 de Georg Fischer. d32x3.0/50m
Descripción: en bobinas Material: tubo multicapa PE-RT/AL/PE-RT
