# Tubería recubierta JRG Sanipex MT ECO en bobinas, referencia 351616793 de Georg Fischer. d16

- Propiedad del archivo: CONSTRUNARIO
- Formato: FIEBDC-3/2012
- Programa: Construnario Versión 3.51
- Fecha de los precios: 29/01/2024
- Divisa: EUR

**351616793** m Tubería recubierta JRG Sanipex MT ECO en bobinas, referencia 351616793 de Georg Fischer. d16
Descripción: en bobinas con conducto Material: tubo multicapa PE-RT/AL/PE-RT, conducto PE
