# Tubería JRG Sanipex MT ECO 10 mm con aislamiento, referencia 351616795 de Georg Fischer. d16x2.2/50m

- Propiedad del archivo: CONSTRUNARIO
- Formato: FIEBDC-3/2012
- Programa: Construnario Versión 3.51
- Fecha de los precios: 29/01/2024
- Divisa: EUR

**351616795** m Tubería JRG Sanipex MT ECO 10 mm con aislamiento, referencia 351616795 de Georg Fischer. d16x2.2/50m
Descripción: en bobinas con conducto Material: tubo multicapa PE-RT/AL/PE-RT, conducto PE
