# Tubería Sanipex MT 6 mm aislada en bobina, referencia 351616735 de Georg Fischer. D16x2,25

- Propiedad del archivo: CONSTRUNARIO
- Formato: FIEBDC-3/2012
- Programa: Construnario Versión 3.51
- Fecha de los precios: 29/01/2024
- Divisa: EUR

**351616735** m Tubería Sanipex MT 6 mm aislada en bobina, referencia 351616735 de Georg Fischer. D16x2,25
Descripción: en bobinas con aislamiento 0,035 W/mK Material: tubo multicapa PE-RT/AL/PE-RT
