# Tubería Sanipex MT 10 mm aislada en bobina, referencia 351620736 de Georg Fischer. D20x2,5

- Propiedad del archivo: CONSTRUNARIO
- Formato: FIEBDC-3/2012
- Programa: Construnario Versión 3.51
- Fecha de los precios: 29/01/2024
- Divisa: EUR

**351620736** m Tubería Sanipex MT 10 mm aislada en bobina, referencia 351620736 de Georg Fischer. D20x2,5
Descripción: en bobinas con aislamiento 0,035 W/mK Material: tubo multicapa PE-X/AL/PE-X
