# Tubería JRG Sanipex MT, barras 3 m, referencia 351632712 de Georg Fischer. D32x3/3

- Propiedad del archivo: CONSTRUNARIO
- Formato: FIEBDC-3/2012
- Programa: Construnario Versión 3.51
- Fecha de los precios: 29/01/2024
- Divisa: EUR

**351632712** m Tubería JRG Sanipex MT, barras 3 m, referencia 351632712 de Georg Fischer. D32x3/3
Descripción: en bares Material: tubo multicapa PE-X/AL/PE-X
