# Codo 45º Sanipex MT PPSU, referencia 351626923 de Georg Fischer. d26 10bar

- Propiedad del archivo: CONSTRUNARIO
- Formato: FIEBDC-3/2012
- Programa: Construnario Versión 3.51
- Fecha de los precios: 29/01/2024
- Divisa: EUR

**351626923** u Codo 45º Sanipex MT PPSU, referencia 351626923 de Georg Fischer. d26 10bar
Descripción: JRG Sanipex d20, JRG Sanipex MT Material: PPSU, PA Conexión: unión de agarre de cono
