# Manguito rosca macho, referencia 351663997 de Georg Fischer. d63x2"

- Propiedad del archivo: CONSTRUNARIO
- Formato: FIEBDC-3/2012
- Programa: Construnario Versión 3.51
- Fecha de los precios: 29/01/2024
- Divisa: EUR

**351663997** u Manguito rosca macho, referencia 351663997 de Georg Fischer. d63x2"
Descripción: para JRG Sanipex d16/20, tubos JRG Sanipex MT Material: bronce, plástico Conexión: rosca macho, unión con agarre cónico
