# Manguito rosca macho, referencia 351620941 de Georg Fischer. Pressfit end 18

- Propiedad del archivo: CONSTRUNARIO
- Formato: FIEBDC-3/2012
- Programa: Construnario Versión 3.51
- Fecha de los precios: 29/01/2024
- Divisa: EUR

**351620941** u Manguito rosca macho, referencia 351620941 de Georg Fischer. Pressfit end 18
Descripción: para JRG Sanipex d16/20, tubos JRG Sanipex MT Material: bronce, plástico Conexión: unión de agarre de cono
