# Manguito rosca macho Sanipex, referencia 351632989 de Georg Fisher. d32/d32 HMS

- Propiedad del archivo: CONSTRUNARIO
- Formato: FIEBDC-3/2012
- Programa: Construnario VersiĆ³n 3.51
- Fecha de los precios: 29/01/2024
- Divisa: EUR

**351632989** u Manguito rosca macho Sanipex, referencia 351632989 de Georg Fisher. d32/d32 HMS
TransiciĆ³n a INSTAFLEX polibutileno
