# Tapón Sanipex, referencia 351632904 de Georg Fischer. d32 10bar

- Propiedad del archivo: CONSTRUNARIO
- Formato: FIEBDC-3/2012
- Programa: Construnario Versión 3.51
- Fecha de los precios: 29/01/2024
- Divisa: EUR

**351632904** u Tapón Sanipex, referencia 351632904 de Georg Fischer. d32 10bar
Descripción: para componentes JRG Sanipex MT Material: PPSU Conexión: unión de agarre de cono
