# Racor salida en T Sanipex MT , referencia 351616947 de Georg Fischer. d16x1/2"

- Propiedad del archivo: CONSTRUNARIO
- Formato: FIEBDC-3/2012
- Programa: Construnario Versión 3.51
- Fecha de los precios: 29/01/2024
- Divisa: EUR

**351616947** u Racor salida en T Sanipex MT , referencia 351616947 de Georg Fischer. d16x1/2"
Descripción: a JRG Sanipex, Sanipex MT Material: bronce, plastico Conexión: rosca hembra, uniones con agarre cónico Adecuado para: 5409.010, 4610.090
