# Conexión de brida Sanipex, referencia 351632532 de Georg Fischer. 115mm

- Propiedad del archivo: CONSTRUNARIO
- Formato: FIEBDC-3/2012
- Programa: Construnario Versión 3.51
- Fecha de los precios: 29/01/2024
- Divisa: EUR

**351632532** u Conexión de brida Sanipex, referencia 351632532 de Georg Fischer. 115mm
Material: bronce, PPSU Conexión: JRG Sanipex MT - Brida
