# Conexión de brida Sanipex, referencia 351640540 de Georg Fischer. 140 mm

- Propiedad del archivo: CONSTRUNARIO
- Formato: FIEBDC-3/2012
- Programa: Construnario Versión 3.51
- Fecha de los precios: 29/01/2024
- Divisa: EUR

**351640540** u Conexión de brida Sanipex, referencia 351640540 de Georg Fischer. 140 mm
Material: bronce, PPSU Conexión: JRG Sanipex MT - Brida
