# Juego de herramientas para doblar plástico Sanipex, referencia 351600004 de Georg Fischer. d26-d40

- Propiedad del archivo: CONSTRUNARIO
- Formato: FIEBDC-3/2012
- Programa: Construnario Versión 3.51
- Fecha de los precios: 29/01/2024
- Divisa: EUR

**351600004** u Juego de herramientas para doblar plástico Sanipex, referencia 351600004 de Georg Fischer. d26-d40
Material: plástico, cromado Compuesto por: cilindro hidráulico 4853.000, placa base 4854.000, plantillas de doblado 4855.026/.032/.040, rodillos de doblar d26-40, rotulador amarillo 4838.000, escala de doblado enchufable, boquilla adaptadora para plantillas de doblado
