# Kit de herramientas hidráulicas Sanipex, referencia 351600007 de Georg Fischer. d50+d63

- Propiedad del archivo: CONSTRUNARIO
- Formato: FIEBDC-3/2012
- Programa: Construnario Versión 3.51
- Fecha de los precios: 29/01/2024
- Divisa: EUR

**351600007** u Kit de herramientas hidráulicas Sanipex, referencia 351600007 de Georg Fischer. d50+d63
Material: plástico Constante de: 4831.000 Cilindro operativo, 4831.050 Unidad de abrazadera D50, 4831.063 Unidad de calma D63, 4831.350 Expandente Mandrel D50, 4831.363 Mandrel de expansión D63, 4832.050 Apriete D50 D50 D50, 4832.063 RACHET DRACHET DI63 D63. Cortatubos d50+63
