# Kit de herramientas Sanipex, referencia 351600098 de Georg Fischer. d16-d32

- Propiedad del archivo: CONSTRUNARIO
- Formato: FIEBDC-3/2012
- Programa: Construnario Versión 3.51
- Fecha de los precios: 29/01/2024
- Divisa: EUR

**351600098** u Kit de herramientas Sanipex, referencia 351600098 de Georg Fischer. d16-d32
Compuesto por: Mandril de expansión Tubos ML: 4804.116 d16; /// 4805.000 alicates en expansión, 4806.016 Plantilla de flexión de manos D16, 4806.026 Template de flexión de mano D20, 4806.026 Template de flexión de la mano D26, 4832.016 RABLA DE TORQUE RATCHET TORQUE TORQUE, 4832.020 Ratchet Torque Wrench D20, 4832.026 Ratchet Torque Torque Torque, Torque, Torque, Torque, Torque, Torque, Torque, Torque, Torque, Torque, Torque Torque, Torque, Torque, Torque, Torque, Torque, Torque, Torque, Torque, Torque, Torque, Torque, Torque, Torque, Torque, Torque, Torque, Torque, Torque, 4832. Contrallave d16, 4834.020 Contrallave d20, 4834.026 Contrallave d26, 4834.032 Contrallave d32, 4836.000 Cortatubos d16-d40, 4837.000 Cortatubos multiuso d16+d20, 4838.000 Rotulador amarillo
