# Cortador de tuberías Sanipex, referencia 351600310 de Georg Fischer. Aluminio. d16-d40

- Propiedad del archivo: CONSTRUNARIO
- Formato: FIEBDC-3/2012
- Programa: Construnario Versión 3.51
- Fecha de los precios: 29/01/2024
- Divisa: EUR

**351600310** u Cortador de tuberías Sanipex, referencia 351600310 de Georg Fischer. Aluminio. d16-d40
Compuesto por: rueda de corte (355578110)
