# Mandril de expansión de aluminio Sanipex, referencia 351600547 de Georg Fischer. d32

- Propiedad del archivo: CONSTRUNARIO
- Formato: FIEBDC-3/2012
- Programa: Construnario Versión 3.51
- Fecha de los precios: 29/01/2024
- Divisa: EUR

**351600547** u Mandril de expansión de aluminio Sanipex, referencia 351600547 de Georg Fischer. d32
Aluminio
