# Cabezales de expansión Sanipex, referencia 351600806 de Georg Fischer. d26

- Propiedad del archivo: CONSTRUNARIO
- Formato: FIEBDC-3/2012
- Programa: Construnario Versión 3.51
- Fecha de los precios: 29/01/2024
- Divisa: EUR

**351600806** u Cabezales de expansión Sanipex, referencia 351600806 de Georg Fischer. d26
Material: aluminio, acero, plástico
