# Kit de herramienta a batería Sanipex, referencia 351600909 de Georg Fischer. d16-d26

- Propiedad del archivo: CONSTRUNARIO
- Formato: FIEBDC-3/2012
- Programa: Construnario Versión 3.51
- Fecha de los precios: 29/01/2024
- Divisa: EUR

**351600909** u Kit de herramienta a batería Sanipex, referencia 351600909 de Georg Fischer. d16-d26
Material: plástico Consta de: 4809.000 herramienta de batería Maplsonov, 4809.005 cargador de makita, 4809.010 batería de makita, 4809.116 cabezal de expansión d16, 4809.120 cabezal de expansión d20, 4809.126 cabezal de expansión d26, 4832.016 reducción de tortugas de trineo d16, 4832.0202020202020 Torque torque, torque, torque 48 Contrallave d16, 4834.020 Contrallave d20, 4834.026 Contrallave d26, 4837.000 Cortatubos multiuso d16/d20, 4836.000 Cortatubos d16-d40, 4838.000 Rotulador
