# Herramienta hidráulica a batería Sanipex, referencia 351600912 de Georg Fischer. d16-d63

- Propiedad del archivo: CONSTRUNARIO
- Formato: FIEBDC-3/2012
- Programa: Construnario Versión 3.51
- Fecha de los precios: 29/01/2024
- Divisa: EUR

**351600912** u Herramienta hidráulica a batería Sanipex, referencia 351600912 de Georg Fischer. d16-d63
Descripción: para herramienta de expansión y doblado d16 - 63 / 230 V, 650 Watt, 50 Hz Compuesto por: Unidad hidráulica, batería, cargador, bolsa
