# Juego de herramientas Sanipex, referencia 352920372 de Georg Fischer. d50+d63

- Propiedad del archivo: CONSTRUNARIO
- Formato: FIEBDC-3/2012
- Programa: Construnario Versión 3.51
- Fecha de los precios: 29/01/2024
- Divisa: EUR

**352920372** u Juego de herramientas Sanipex, referencia 352920372 de Georg Fischer. d50+d63
Material: plástico, cromado Compuesto por: 4854.050 plantillas para doblar d50, 4854.063 plantillas para doblar d63, rodillos para doblar d50+63
