# Cilíndro hidráulico Sanipex, referencia 352920811 de Georg Fischer. d26-d63

- Propiedad del archivo: CONSTRUNARIO
- Formato: FIEBDC-3/2012
- Programa: Construnario Versión 3.51
- Fecha de los precios: 29/01/2024
- Divisa: EUR

**352920811** u Cilíndro hidráulico Sanipex, referencia 352920811 de Georg Fischer. d26-d63
Material: aluminio Con escala para ajustar el ángulo de flexión Adecuado para: placa base 4854.000, plantillas de doblado 4855 d26-63
