# Tubería reforzada con fibra de vidrio Clima Faser PP-R SDR11, referencia 4202007530021 de Georg Fischer. d75x6,8

- Propiedad del archivo: CONSTRUNARIO
- Formato: FIEBDC-3/2012
- Programa: Construnario Versión 3.51
- Fecha de los precios: 29/01/2024
- Divisa: EUR

**4202007530021** m Tubería reforzada con fibra de vidrio Clima Faser PP-R SDR11, referencia 4202007530021 de Georg Fischer. d75x6,8
Tubería reforzada con fibra de vidrio Clima Faser PP-R SDR11
