# Papelera modelo Topsy Royale™ de Glasdon. Capacidad de la papelera: 120 litros

- Propiedad del archivo: CONSTRUNARIO
- Formato: FIEBDC-3/2012
- Programa: Construnario Versión 3.51
- Fecha de los precios: 24/04/2023
- Divisa: EUR

**TOPSYROYALE** u Papelera modelo Topsy Royale™ de Glasdon. Capacidad de la papelera: 120 litros
Papelera modelo Topsy Royale™ de Glasdon. Capacidad de la papelera: 120 litros Características de diseño: Cubierta redondeada. Dos aperturas grandes. Molduras decorativas anti-vandálicas. Bandas decorativas en dorado o plata. Símbolo de papelera en color dorado o plata. Acabado anti-pegatinas. Sistema de cierre con llave. Cuerpo desmontable para el vaciado. Cubo interior de acero galvanizado. Material: Cuerpo: Durapol™ Cubo interior de acero galvanizado Características: Capacidad de la papelera: 120 litros Capacidad del cubo: 90 litros Altura: 1.060 mm Diámetro máximo: 545 mm Peso con cubo interior de acero: 14,4 kg" La papelera Topsy Royale es un modelo con diseño tradicional y precio muy competitivo para utilizar en cualquier entorno. El diseño circular de Topsy Royale proporciona una robusta estructura y facilita la circulación de peatones cuando se utiliza en zonas de gran afluencia.
