# Papelera modelo Splash™ de Glasdon. Capacidad de la papelera: 100 litros

- Propiedad del archivo: CONSTRUNARIO
- Formato: FIEBDC-3/2012
- Programa: Construnario Versión 3.51
- Fecha de los precios: 24/04/2023
- Divisa: EUR

**SPLASH** u Papelera modelo Splash™ de Glasdon. Capacidad de la papelera: 100 litros
Papelera modelo Splash™ de Glasdon. Capacidad de la papelera: 100 litros Características de diseño: Cubo interior en acero galvanizado o polietileno. Símbolo de papelera. Características: Capacidad de la papelera: 100 litros Capacidad del cubo: 85 litros Altura: 1.180 mm Anchura: 745 mm Profundidad: 915 mm Peso (con cubo metálico): 23,6 kg Por su amplia capacidad y especial diseño, la divertida papelera Splash es muy adecuada en zonas y parques infantiles. Tanto en interiores como en el exterior, Splash invitará a los niños a deshacerse de la basura correctamente. Moldeado en Durapol™, coloreado en masa, este delfín es duradero, resistente a la inclemencias climáticas y no necesita mantenimiento. El acceso al cubo interior es sencillo, simplemente abrir la panza por los pestillos escondidos en las aletas, y retirar el cubo interior por sus asas.
