# Tubería reforzada con fibra de vidrio Faser PP-RCT SDR7,4, referencia 4202002050021 de Georg Fischer. d20 x 2,8

- Propiedad del archivo: CONSTRUNARIO
- Formato: FIEBDC-3/2012
- Programa: Construnario Versión 3.51
- Fecha de los precios: 29/01/2024
- Divisa: EUR

**4202002050021** m Tubería reforzada con fibra de vidrio Faser PP-RCT SDR7,4, referencia 4202002050021 de Georg Fischer. d20 x 2,8
Tubería reforzada con fibra de vidrio Faser PP-RCT SDR7,4
