# Tubería reforzada con fibra de vidrio Faser PP-RCT SDR9, referencia 4202009050121 de Georg Fischer. d90 x 10,1

- Propiedad del archivo: CONSTRUNARIO
- Formato: FIEBDC-3/2012
- Programa: Construnario Versión 3.51
- Fecha de los precios: 29/01/2024
- Divisa: EUR

**4202009050121** m Tubería reforzada con fibra de vidrio Faser PP-RCT SDR9, referencia 4202009050121 de Georg Fischer. d90 x 10,1
Tubería reforzada con fibra de vidrio Faser PP-RCT SDR9
