# Manguito PP-R, referencia 4302504020321 de Georg Fischer. 40mm

- Propiedad del archivo: CONSTRUNARIO
- Formato: FIEBDC-3/2012
- Programa: Construnario VersiĆ³n 3.51
- Fecha de los precios: 29/01/2024
- Divisa: EUR

**4302504020321** m Manguito PP-R, referencia 4302504020321 de Georg Fischer. 40mm
Manguito PP-R
