# Manguito PP-R, referencia 4302505020421 de Georg Fischer. 50mm

- Propiedad del archivo: CONSTRUNARIO
- Formato: FIEBDC-3/2012
- Programa: Construnario VersiĆ³n 3.51
- Fecha de los precios: 29/01/2024
- Divisa: EUR

**4302505020421** m Manguito PP-R, referencia 4302505020421 de Georg Fischer. 50mm
Manguito PP-R
