# Codo 90º, referencia 4302107501321 de Georg Fischer. D75

- Propiedad del archivo: CONSTRUNARIO
- Formato: FIEBDC-3/2012
- Programa: Construnario Versión 3.51
- Fecha de los precios: 29/01/2024
- Divisa: EUR

**4302107501321** u Codo 90º, referencia 4302107501321 de Georg Fischer. D75
Codo 90º
