# Codo 90º, referencia 4302109001421 de Georg Fischer. D90

- Propiedad del archivo: CONSTRUNARIO
- Formato: FIEBDC-3/2012
- Programa: Construnario Versión 3.51
- Fecha de los precios: 29/01/2024
- Divisa: EUR

**4302109001421** u Codo 90º, referencia 4302109001421 de Georg Fischer. D90
Codo 90º
