# Codo 90º, referencia 4302116001422 de Georg Fischer. D160. Soldadura tope

- Propiedad del archivo: CONSTRUNARIO
- Formato: FIEBDC-3/2012
- Programa: Construnario Versión 3.51
- Fecha de los precios: 29/01/2024
- Divisa: EUR

**4302116001422** u Codo 90º, referencia 4302116001422 de Georg Fischer. D160. Soldadura tope
Codo 90º
