# Codo 45º PP-R, referencia 4302106300621 de Georg Fischer. d63

- Propiedad del archivo: CONSTRUNARIO
- Formato: FIEBDC-3/2012
- Programa: Construnario Versión 3.51
- Fecha de los precios: 29/01/2024
- Divisa: EUR

**4302106300621** u Codo 45º PP-R, referencia 4302106300621 de Georg Fischer. d63
Codo 45º PP-R d63
