# Codo 45º PP-R, referencia 4302111001422 de Georg Fischer. d110

- Propiedad del archivo: CONSTRUNARIO
- Formato: FIEBDC-3/2012
- Programa: Construnario Versión 3.51
- Fecha de los precios: 29/01/2024
- Divisa: EUR

**4302111001422** u Codo 45º PP-R, referencia 4302111001422 de Georg Fischer. d110
Codo 45º PP-R d110
