# Codo PP-R 90º macho hembra, referencia 4302102505121 de Georg Fischer.d25

- Propiedad del archivo: CONSTRUNARIO
- Formato: FIEBDC-3/2012
- Programa: Construnario Versión 3.51
- Fecha de los precios: 29/01/2024
- Divisa: EUR

**4302102505121** u Codo PP-R 90º macho hembra, referencia 4302102505121 de Georg Fischer.d25
Codo PP-R 90º macho hembra d25
