# Te 90º PP-R, referencia 4302904008321 de Georg Fischer. 40mm

- Propiedad del archivo: CONSTRUNARIO
- Formato: FIEBDC-3/2012
- Programa: Construnario Versión 3.51
- Fecha de los precios: 29/01/2024
- Divisa: EUR

**4302904008321** u Te 90º PP-R, referencia 4302904008321 de Georg Fischer. 40mm
Te 90º PP-R 40mm
