# Te 90º PP-R, referencia 4302906308521 de Georg Fischer. 63mm

- Propiedad del archivo: CONSTRUNARIO
- Formato: FIEBDC-3/2012
- Programa: Construnario Versión 3.51
- Fecha de los precios: 29/01/2024
- Divisa: EUR

**4302906308521** u Te 90º PP-R, referencia 4302906308521 de Georg Fischer. 63mm
Te 90º PP-R 63mm
