# Te 90º PP-R, referencia 4302907508621 de Georg Fischer. 75mm

- Propiedad del archivo: CONSTRUNARIO
- Formato: FIEBDC-3/2012
- Programa: Construnario Versión 3.51
- Fecha de los precios: 29/01/2024
- Divisa: EUR

**4302907508621** u Te 90º PP-R, referencia 4302907508621 de Georg Fischer. 75mm
Te 90º PP-R 75mm
