# Te 90º PP-R, referencia 4302911008821 de Georg Fischer. 110mm

- Propiedad del archivo: CONSTRUNARIO
- Formato: FIEBDC-3/2012
- Programa: Construnario Versión 3.51
- Fecha de los precios: 29/01/2024
- Divisa: EUR

**4302911008821** u Te 90º PP-R, referencia 4302911008821 de Georg Fischer. 110mm
Te 90º PP-R 110mm
