# Te 90º reducida PP-R, referencia 4302902520021 de Georg Fischer. 25X20X20

- Propiedad del archivo: CONSTRUNARIO
- Formato: FIEBDC-3/2012
- Programa: Construnario Versión 3.51
- Fecha de los precios: 29/01/2024
- Divisa: EUR

**4302902520021** u Te 90º reducida PP-R, referencia 4302902520021 de Georg Fischer. 25X20X20
Te 90º reducida PP-R 25X20X20
