# Reducción PP-R, referencia 4302405010821 de Georg Fischer. d50-32

- Propiedad del archivo: CONSTRUNARIO
- Formato: FIEBDC-3/2012
- Programa: Construnario Versión 3.51
- Fecha de los precios: 29/01/2024
- Divisa: EUR

**4302405010821** u Reducción PP-R, referencia 4302405010821 de Georg Fischer. d50-32
Reducción PP-R
