# Codo reducido PP-R, referencia 4302402011021 de Georg Fischer. 20-25

- Propiedad del archivo: CONSTRUNARIO
- Formato: FIEBDC-3/2012
- Programa: Construnario VersiĆ³n 3.51
- Fecha de los precios: 29/01/2024
- Divisa: EUR

**4302402011021** u Codo reducido PP-R, referencia 4302402011021 de Georg Fischer. 20-25
Codo reducido PP-R 20-25
