# Codo PP-R RH con base de fijación, referencia 4302902002021 de Georg Fischer. 1/2'' d20

- Propiedad del archivo: CONSTRUNARIO
- Formato: FIEBDC-3/2012
- Programa: Construnario Versión 3.51
- Fecha de los precios: 29/01/2024
- Divisa: EUR

**4302902002021** u Codo PP-R RH con base de fijación, referencia 4302902002021 de Georg Fischer. 1/2'' d20
Codo PP-R R.H. con base de fijación 1/2'' d20
